# DU HN-KR,Zumtobel Gebäude F
Angebotsaufforderung (GAEB DA XML 3.3, DA83)
Projekt: DU HN-KR
Währung: EUR
Auftraggeber: Bau- und Liegenschaftsbetrieb NRW, NL Duisburg, Am Silberpalais 1, 47057 Duisburg, Telefon 0203-98711-0, Fax 0203-98771-900, E-Mail 0203-du.poststelle@blb.nrw.de
Erstellt mit: FUTURA, FUTURA Version 9.1.03.77, 06.02.2026

## Zusätzlicher Text
Beschreibung der Anlage

Bei der Baumaßnahme handelt es sich um das Gebäude F der Hochschule Niederrhein in Krefeld. In diesem Gebäude soll die veraltete Beleuchtung, gegen neue LED Beleuchtung, teils mit integrierten Bausteinen für die Sicherheitsbeleuchtung ausgetauscht werden.
Weiterhin werden die Sicherheitsleuchten und Fluchtwegpiktogramme ausgetauscht. Die installierte Sicherheitsbeleuchtungszentrale bleibt im Bestand erhalten.
Zusätzlich wir in einigen Räumen das alte ZumTobel Leichtmanagementsystem gegen KNX ausgetauscht.

ATV -Allgemeine Technische Vorbemerkungen

A. Allgemeines

1. Leistungsumfang

Außer den nach VOB, Teil C, und im LV näher bezeichnetenLeistungen und Nebenleistungen gehören zum Leistungsumfang und sind in die Einheitspreise einzukalkulieren:

1.1

Die Lieferung aller benötigten Baustoffe und Bauteile, einschl.
Abladen, Lagern und Befördern auf der Baustelle.

1.2

Das Vorhalten, der An- und Abtransport, der Auf- und Abbau aller nach Art und Umfang der Arbeiten erforderlichen Geräte, Maschinen, Gerüste und aller sonstigen Einrichtungen, die für die ordnungsgemäße Durchführung der in Auftrag gegebenen Leistungen notwendig sind.

1.3

Die ausreichende Beleuchtung der Arbeitsstelle und
Arbeitsbereiche.

1.4
Die Einholung aller notwendigen Genehmigungen von Behörden, TÜV, EVU, Vorbeugender Brandschutz, Deutscher Bundespost und dergleichen einschließlich aller Kosten.

Das Vorbereiten sämtlicher erforderlicher Anträge und
Betriebserlaubnisbescheinigungen bei Behörden oder dergleichen in derArt, daß diese vom Auftraggeber bzw. Bauherrn nur noch unterschrieben werden müssen.

1.5

Das rechtzeitige Anfertigen und Einreichen von Konstruktions-
und Ausführungszeichnungen einschließlich kompletter
Stromkreisbezeichnungen/Linienbezeichnungen/Melderbezei chnungen etc., Schaltplänen, Schlitzplänen, Plänen für Sockel und Nischen, ferner alle Leitungspläne, Kabellisten, Netzpläne/Spinnen, Montage- und Werkstattpläne
Diese müssen der Bauleitung rechtzeitig vor Arbeitsbeginn zur
Genehmigung vorgelegt werden. Freigegebene Zeichnungen erhalten einen besonderen Stempel. Der Auftragnehmer ist verpflichtet, nur nachsolchen genehmigten Unterlagen zu arbeiten.

1.6

Das Fräsen, Bohren bzw. Stemmen der für die eigenen Arbeiten erforderlichen Schlitze und Durchbrüche, auch in Beton, soweit diese nicht in den Arbeitsplänen 1:50 eingezeichnet sind.

1.7

Der bei den Arbeiten des AN anfallende Schutt (Bauschutt,
Verpackungsmaterial und sonstige Abfälle) wird Eigentum des AN und ist in den von der Bauleitung angegebenen zeitlichen Abständen zu beseitigen.

1.8

Die ständige ingenieurmäßige Überwachung der Arbeiten an der Baustelle. Hierzu gehört auch die Teilnahme einer weisungsbefugten und
über die Belange der Baustelle gut informierten Person an
Baubesprechungen, das Festhalten dieser Besprechungsergebnisse in
Niederschriften, die Weiterleitung der Besprechungsergebnisse an die Monteure, die Abstimmung der Arbeiten mit denen anderer Unternehmer und die diesbezüglichen Verhandlungen, außerdem die Gestellung von Hilfskräften bei der Ausführung und Prüfung der Aufmaße.

1.9

Die betriebsfertige Montage an der Verwendungsstelle, bestehend aus dem Zusammenbau der evtl. einzeln angelieferten Teile, dem Einbau oder Aufstellung der gelieferten bzw. beigestellten Teile, einschl.
vorschriftsmäßiger Befestigung und dem Einsetzen der Zubehörteile.

1.10

Das gründliche Entrosten und Streichen sämtlicher zum
Lieferumfang gehörenden Eisenteile mit zwei rostschützenden
Grundanstrichen und einem Fertiganstrich (Farbton und Material nach Wahl der Bauleitung). Schnittstellen oder dergleichen bei feuerverzinkten Teilen müssen kaltverzinkt werden.

1.11

Eingehende Einweisung des Bedienungspersonals in sämtliche
Anlagenteile.

1.12

An die Ausführung der Anlage hinsichtlich der Betriebssicherheit werden hohe Anforderungen gestellt. Deshalb wird auf eine saubere, zuverlässige und fachmännische Ausführung besonderer Wert gelegt. Evtl.
im Leistungsverzeichnis nicht erwähnte Sicherheitsmaßnahmen sind mit in die Einheitspreise einzukalkulieren, wenn diese zur Betriebssicherheit
der Anlage erforderlich sind. Um diese Betriebssicherheit zu
garantieren, werden bei der Abnahme der Arbeiten strenge Maßstäbe angelegt.

2. Ausführungsunterlagen

2.1

Planungsunterlagen
Ausführungspläne der Elektroanlagen werden dem Auftragnehmer AN nach Auftragserteilung 2fach übergeben.

2.2

Montageunterlagen
Vom AN sind die unter 1.5 beschriebenen Montageunterlagen
anzufertigen und dem AG zur Freigabe vorzulegen - als Lichtpause, 2fach, gefaltet DIN A4.

2.3 Aussparungspläne

Aussparungspläne für Kabeltrassen, Mauereinbaukästen und
dergleichen sind vom AN nach Auftragserteilung zur Koordination mit anderen Gewerken zu übergeben.

3. Abnahmeunterlagen

3.1

Der Auftragnehmer ist verpflichtet, dem Bauherrn oder dem von ihm bestellten Vertreter bei der Abnahme der Anlagenteile nachstehend aufgeführte Bescheinigungen, Prüfberichte, Unterlagen und dergleichen zu übergeben. Der Auftragnehmer trägt sämtliche Kosten und Gebühren, die durch das Einholen der Prüfberichte, Gutachten und Bescheinigungen entstehen.

3.2

Die Abnahme und damit die Anweisung der Schlußrechnung wird von dem Vorhandensein der Abnahmeunterlagen abhängig gemacht.

3.3

Für die Bestandspläne und Revisionsunterlagen können die
zeichnerischen Unterlagen, soweit vorhanden, vom Planer gegen Erstattung der Pauskosten geliefert werden.

3.4

Bestandspläne

Vom AN sind Revisionsunterlagen anzufertigen und vor Abnahme der Leistungen dem AG zu übergeben. Als Lichtpause gefaltet DIN A4 2-fach, sowie auf Basis Windows NT /DXF-File auf CD-ROM.

Im Einzelnen:

- Übersichtspläne der Schaltanlagen und Verteilungen einschl.
Klemmenpläne mit Leistungsangabe der angeschlossenen Verbraucher, sowie Angabe der verlegten Querschnitte und Adern in den Verbindungsleitungen  nach dem endgültig fertiggestellten Stand.

- Übersichtspläne der gesamten Verteilungen mit Steigeleitungen (Strangschema) einschl. Angabe der verlegten Querschnitte und Adern nach dem endgültig fertiggestellten Stand.

- Maßstabgerechte Revisionszeichnungen der Installationen, aus denen auch die Lage der Verteilungen, die Haupttrassenführung und schalttechnische Einzelheiten hervorgehen.

- Bei Außenanlagen maßstabgerechte Revisionszeichnungen mit genauer Vermessung der Kabelstrecken und Kabelmerksteine, sowie Kabel-Nr. und Farbe der Abdeckhauben.

- Maßstabgerechte Revisionszeichnungen der Blitzschutzanlage,aus denen die genaue Leitungsführung und schalttechnischen Einzelheiten hervorgehen.

Für diese Revisionszeichnungen sind ausschließlich die
Kurzzeichen gemäß DIN und VDE zu verwenden.

Die Planunterlagen sind mikrofilmgerecht nach DIN 19 052
herzustellen.

3.5

Technische Unterlagen - Anlagenbeschreibungen, Bedienungs-
und Wartungsanleitungen, Ersatzteillisten, Abnahme- und
Meßprotokolle

Technische Unterlagen, bestehend aus Anlagenbeschreibungen, Bedienungs- und Wartungsanleitungen, evtl. Ersatzteillisten und Abnahme-
und Meßprotokollen, sind in 3facher Ausfertigung, in Mappen geordnet, it Inhaltsangabe vor Abnahme zu übergeben.

Im Einzelnen:

- Bescheinigung, daß sämtliche elektrischen Anlagen nach den
Bestimmungen der UVV, des EVU und der übrigen weisungsberechtigten Behörden, sowie den DIN- und VDE-Vorschriften errichtet worden sind.

- Nachweis mit Meßergebnissen über die Funktionsfähigkeit der Schutzmaßnahmen gemäß VDE 0100 Teil 600 und die Einhaltung der VDE- mäßigen Isolationswerte.

- Abnahme- bzw. Prüfprotokolle von Geräten, für die behördliche
Abnahmen vorgeschrieben sind.

- Protokolle über die gemessenen Werte der Erdungsanlagen.

- Alle erforderlichen Betriebs- und Anlagenbeschreibungen, sowie Bedienungs- und Wartungsanweisungen nach dem fertiggestellten Stand.

- Quittierte Bescheinigung über die eingehende Einweisung des Bedienungs- und Wartungspersonals in sämtliche technische Anlagenteile.

- Aufstellen von Fernmelde-Kabellisten bei mehr als 25 DA,
entsprechend den Verteilungen mit Zielpunkten,  Kabeltyp, Adernzahl, Querschnitt und Länge.

- Aufstellen von Leuchtmitteltypenlisten zu allen verwendeten
Leuchten
- Mängelfreier Abnahmebericht eines unabhängigen Staat. anerk. Sachverständigen oder des zuständigen Technischen Überwachungsvereins für die Anlagenteile, die aufgrund der Bauordnung und der Sonderbauvorschriften einer  Prüfung bedürfen.

4. Leistungsmaßstab

4.1

Die Beschreibungen der einzelnen Leistungen des
Leistungsverzeichnisses sind an das Standardleistungsbuch für das Bauwesen angelehnt.

4.2

Der AN hat sich vor Ausführung der Arbeiten über die Lage von
Leitungen, Kabeln, Dränen, Kanälen u.ä. beim AG und bei den für die Ver- und Entsorgungsanlagen zuständigen Trägern sowie anhand der Bestandspläne und den dazu ergangenen Anweisungen zu unterrichten.

4.3

Beschaffenheit und Umfang

Stoffe, Bauteile und Bauelemente müssen ungebraucht sein. Für die Güte der Stoffe und Bauteile gelten die jeweiligen Vorschriften.

Alle Bauteile und Geräte der im LV aufgeführten Positionen
verstehen sich als Lieferung und betriebsfertige Montage einschl. Klein- , Isolier- und Befestigungsmaterial sowie dem systembedingten Zubehör.

4.4

Beistellung

Werden Stoffe, Bauteile oder Bauelemente durch den AG
beigestellt, ist dies bei den entsprechenden Positionen im LV erwähnt.

4.5

Gütenachweis

Der AN hat dem AG den Gütenachweis (Güteüberwachung) der zu liefernden Stoffe und Bauteile zu erbringen.

4.6

Fabrikate

Als Leistungsmaßstab für die vom Auftragnehmer zu liefernden
Materialien bzw. Anlagen sind im Bedarfsfalle Fabrikate aufgeführt.

Sämtliche angebotenen Materialien müssen den geforderten
technischen Werten entsprechen und geliefert und eingebaut werden.

Zur Vereinfachung der Lagerhaltung ist für das gesamte
Bauvorhaben für folgende Geräte ein einheitliches Fabrikat zu verwenden.
Hierzu gehören auch die Schalt-, Meß- und Installationsgeräte der Heizungs-, Lüftungs- und sanitären Anlagen, sowie für die technische Ver- und Entsorgung, soweit sie mit zu dem Lieferumfang gehören:

- Schalt-, Meß-, Steuer-, Überwachungs- und Befehlsgeräte in
Verteilungen.
- Kombinationsverteilergehäuse im Baukastensystem aus
Stahlblech, Guß oder Isolierstoff.
- Kabelpritschen und -rinnen, Fensterbank- und Fußbodenkanäle.
- Installationsschaltgeräte, Steckdosen und Abzweigdosen.
- Leuchten gleicher Ausführung und Lampen.
- Blitzschutzmaterial.

4.7

Muster

Auf Verlangen des Auftraggebers sind vor Lieferung und Montage die Bauteile

- Schaltgeräte
- Leuchten

ohne zusätzliche Vergütung zu bemustern.

B. Schutzmaßnahmen - Schaltanlagen und Verteilungen

1. Schutzmaßnahmen

1.1

Die Schutzmaßnahmen sind gemäß VDE 0100, Teil 410 auszuführen.

Falls unter "Beschreibung der Anlage" nichts anderes angegeben, ist das einspeisende Niederspannungs-Netz: 400 V DS, 50 Hz mit Mittelleiter. Ab Nsp-Einspeisung bzw. ab Nsp-Schaltanlage bei eigenem Transformator ist das TN-S-Netz mit getrenntem Neutralleiter N und getrenntem Schutzleiter PE aufzubau en.

Die auszuführenden Schutzmaßnahmen VDE 0100 sind, falls nicht anders erwähnt.

- Nullung mit getrenntem Schutzleiter PE
- FI Schutzschaltung

1.2

Die Wechselspannungsangaben im LV beziehen sich auf 50 Hz. Hiervon abweichende Frequenzen sind in der Leistungsbeschreibung angegeben.

1.3

Die VDE-gemäße Farbkennzeichnung sämtlicher Leiter ist unbedingt einzuhalten. Der Schutzleiter (PE) muß im gesamten Verlauf grüngelb gekennzeichnet sein. Die Ader ist von der Verteilung ab durchgehend zu verlegen und darf in keinem Fall als stromführender Leiter benutzt werden.

Der Neutralleiter (N) ist in der gesamten Anlage in blauer Farbe
zu führen.

Die vereinigte Betriebs- und Schutzerde muß grüngelb
gekennzeichnet sein. Cu-Seil muß im Abstand von mindestens 0,3 m grüngelb markiert sein.

1.4

Die Potentialausgleichsschiene mit Abdeckung aus Isolierstoff
wird in der Nähe der Nsp-Hauptverteilungen montiert.

An diese sind anzuschließen:

der Fundamenterder oder entsprechende Erder
die Schutzleiterschiene der Nsp-Hauptverteilung
die metallene Wasserverbrauchsleitung
die metallene Abwasserleitung
die zentrale Heizungsanlage
die Gasleitung, sofern ein Isolierstück in die Gas-
Anschlußleitung eingebaut ist
die Erdungsanlagen der Fernmeldeanlagen
der Blitzschutzerder, sofern er nach DIN / VDE 0185
au sgeführt ist.

1.5

In den zur Erdung lt. Vorschrift verpflichteten Räumen sind
sämtliche berührbaren Metallteile, wie Kalt- und Warmwasserleitungen, Dusch- und Badewannen, Heizkörper usw. an das Erdungsnetz anzuschließen.

2. Schaltanlagen für Mittelspannung und Niederspannung

2.1

Die Schaltanlagen und alle eingebauten Geräte müssen den
Vorschriften des VDE, der UVV und den gültigen Anschlußbedingungen des zuständigen EVU entsprechen.

2.2

Die Verdrahtung innerhalb der Anlagen ist flexibel und bis 25
qmm Querschnitt entsprechend den VDE-Vorschriften farbig auszuführen.
Bei Querschnitten über 25 qmm soll die Verdrahtung in schwarz ausgeführt werden, wobei jedoch die Kabelschuhe farbig zu umwickeln sind. Für die Anschlüsse sind Quetschkabelschuhe bzw. Kabel-Endhülsen zu benutzen (
kein Verzinnen der Enden). Die Leitungen sind gebündelt in Rohren bzw. in PVC-Verdrahtungskanälen zu führen.

2.3

Sämtliche Meßleitungen müssen so über Klemmen geführt werden, daß später noch zusätzliche Meßgeräte angeschlossen werden können, ohne Leitungen abklemmen zu müssen. Meßstromkreise, die an Stromwandler angeschlossen sind, müssen über Abgleichwiderstände auf Nennbürde
abgestimmt werden.

2.4

Es dürfen nur Schaltanlagen-Reihenklemmen in kriechstromfester Ausführung eingebaut werden.

2.5

Der Bieter bzw. Auftragnehmer übernimmt die volle Verantwortung für die erforderliche Kurzschlußfestigkeit und richtige Selektivität der Anlage bis zu einer 630 A-NH-Sicherung, träg-flink, als letztes größtes Glied innerhalb der Staffelung. Es darf nur der Kurzschlußstelle als
nächster liegende Schalter bzw. Sicherung abschalten.

2.6

Der Bieter verpflichtet sich durch die Angebotsabgabe nur
Materialien einzubauen, die den durch die Kurzschlußberechnung geforderten Werten entsprechen. Auch eine Angabe von Fabrikat- und Typ- Bezeichnungen entbindet ihn nicht von dieser Verpflichtung.
Nachforderungen irgendwelcher Art können hieraus nicht abgeleitet werden.

2.7

Selektivitätsdiagramm und Kurzschlußberechnung müssen spätestens mit den Konstruktionszeichnungen zur Genehmigung vorgelegt werden. Die Freigabe dieser Zeichnungen wird von dem Vorhandensein dieser Unterlagen
abhängig gemacht.

2.8

Zur Kennzeichnung der Abgänge zu den Verteilungen sowie der Einstellwerte von Auslöseorganen bei Leistungsschaltern und dergleichen sind gravierte Bezeichnungsschildchen aus 2-schichtigem, verschiedenfarbigem Kunststoff (wie Resopal oder dergleichen) anzubringen. Farbe und Größe der Schilder sowie die Beschriftung sind unaufgefordert mit der Bauleitung und dem Bauherrn abzustimmen.

2.9

Zu jeder Verteilung, in der NH-Sicherungen eingebaut sind, die
sich nicht in NH-Sicherungs-Lasttrennschalter oder NH-Sicherungs- Trennschaltern befinden, ist mindestens 1 NH-Sicherungs-Aufsteckgriff mitzuliefern, der in der Verteilung zu befestigen ist. Der Preis hierfür ist in die Verteilungspreise mit einzukalkulieren.

2.10

Bei Kompensationsanlagen ist darauf zu achten, daß auch bei
Hand-Schaltung bei Spannungsausfall alle Kondensatoren abgeschaltet werden. Sie dürfen nur nach Spannungswiederkehr bei Automatik-Schaltung
stufenweise und bei Hand-Schaltung örtlich einzeln eingeschaltet werden können.

3. Verteilungen

3.1

Die Verteilungen und ihre eingebauten Geräte müssen den
Vorschriften des VDE und der UVV, sowie den gültigen Anschlußbedingungen des zuständigen EVU entsprechen.

3.2

Grundgestelle für den Aufbau der Geräte haben aus einem
verwindungssteifen Rahmen mit Querstegen zur Montage der Geräte zu bestehen. Der Aufbau der Geräte ist so vorzunehmen, daß jedes Gerät ohne
Demontage der Abdeckplatte betriebsmäßig einzeln zugänglich ist bzw. bedient werden kann und ein Auswechseln vorderseitig möglich ist.

3.3

Bei Verwendung von Montageblechen zum Aufbau der Geräte ist die Verdrahtung in Kunststoff-Verdrahtungskanälen zu führen.

3.4

Die Abdeckbleche sind so anzuordnen, daß sie bei
zusammengehörigen Gerätegruppen getrennt leicht demontiert werden können und alle spannungs Sicherungen sollen transparent sein und vor jeder 3-pol. Sicherungsgruppe getrennt demontiert werden können.Drucktaster,
Leuchtmelder und Leuchtdrucktaster mit Frontbefestigung sind beim Einbau innerhalb der Verteilung in eine gesonderte Abdeckplatte so einzubauen, daß diese bei Abnahme der übrigen Abdeckbleche nicht mit demontiert werden muß. Die Ausstanzungen in den Abdeckplatten sind sauber und
gratfrei auszuführen. Nicht benutzte Reserveausstanzungen sind sicher zu
verschließen.

3.5

Bei Unterverteilungen sind für Licht-, Steckdosen- und
Maschinenstromkreise je 20 % Platzreserve vorzusehen, ausgenommen bei Kombinationsverteilern im Baukastensystem.

Die Zahl der Abgänge muß gleichmäßig auf Drehstrom verteilt
sein, d. h. die Zahl der Abgänge muß jeweils durch 3 teilbar sein.

Steckdosenstromkreise und Lichtstromkreise werden grundsätzlich getrennt. Sie erhalten getrennte Vorsicherungen.

3.6

Jede Verteilung ist mit Zu- und Abgangsklemmen entsprechend dem Nennstrom der zugehörigen Schaltgeräte auszustatten. Bei durchgeschleiften Leitungen sind Doppelklemmen einzusetzen. Für reine Steuerstromkreise sind Klemmen für mindestens 4 qmm - für alle übrigen Stromkreise für mindestens 10 qmm - vorzusehen. Es dürfen nur
Schaltanlagen-Reihenklemmen in kriechstromfester Ausführung eingebaut werden. Um Isolationsprüfungen ohne Abklemmen des Nulleiters durchführen
zu können, sollen Nulleiter-Trennklemmen benutzt werden. Dabei sind Phasenklemmen, Nulleiter-Trennklemmen und Schutzleiterklemmen unmittelbar nebeneinander anzuordnen. Sammelschienen sind mindestens über die gesamte Länge nach dem Nennstrom des Einspeiseschalters
auszulegen.

3.7

Die Verdrahtung innerhalb der Verteilung ist flexibel und bis
einschl. 25 qmm Querschnitt entsprechend den VDE-Vorschriften farbig auszuführen. Bei Querschnitten über 25 qmm soll die Verdrahtung in schwarz ausgeführt werden, wobei jedoch die Kabelschuhe farbig zu
umwickeln sind. Für die Anschlüsse sind Quetschschuhe bzw. Kabel- Endhülsen zu benutzen (kein Verzinnen der Enden). Die Leitungen sind gebündelt bzw.in PVC-Verdrahtungskanälen zu führen. Nebeneinanderliegende Schaltgeräte gleicher Phase bzw. gleicher Zuleitung sind über Sammelschienen anzuschließen.

3.8

Zur Kennzeichnung der Stromkreise der Verteilungen sind
gravierte Bezeichnungsschildchen aus zweischichtigem,
verschiedenfarbigem Kunststoff (wie Resopal oder dergleichen)
anzubringen. Die Farbe und die Größe der Schilder sowie die Beschriftung sind unaufgefordert mit der Bauleitung und dem Bauherrn abzustimmen.

3.9

Zu jeder Verteilung, in der NH-Sicherungen eingebaut sind, die
sich nicht in NH-Sicherungs-Lasttrennschaltern oder NH-Sicherungs- Trennschaltern befinden, ist mindestens 1 NH-Sicherungs-Aufsteckgriff mitzuliefern, der in der Verteilung zu befestigen ist. Der Preis hierfür ist in die Verteilungspreise mit einzukalkulieren.

3.10

Ein komplettes Schaltbild mit Bezeichnung der Klemmen, der
Stromkreise, Angabe der angeschlossenen Verbraucher ist in einer Tasche aus Klarsichtfolie mitzuliefern und an der Verteilungstür gut zu befestigen.

3.11

Alle Eisenteile sind mit zweimaligem Grundanstrich und
sorgfältigem Fertiganstrich zu versehen. Den Farbton und das Material gibt die Bauleitung auf Anfrage bekannt. Beschädigungen des Anstriches beim Transport oder dergleichen müssen bis zur Übergabe an den Bauherrn
sorgfältig ausgebessert sein.

C. Kabel und Leitungen

1.

Es dürfen nur Kabel und Leitungen mit Kupferleitern verlegt
werden. Sie müssen den VDE-Vorschriften entsprechen.

2.

Die Kabel sind grundsätzlich in einer Länge, also ohne
Verbindungsmuffen, zu verlegen. Alle Kabel sind sowohl auf Pritschen, als auch auf Rinnen, an Decken und an Wänden ordnungsgemäß ausgerichtet, nebeneinander, mit gegenseitigem Abstand so zu verlegen, daß eine gute
Belüftung gewährleistet ist. Soweit erforderlich, sind die Kabel auf Pritschen zusätzlich zu befestigen.

3.

Zwischen den einzelnen Brandabschnitten sind alle Decken- und Wanddurchbrüche derart zu schließen, daß kein Rauch durchdringen kann.
Dies gilt für die gesamten elektrischen Anlagen. Die Wand- und
Deckendurchbrüche sind so groß zu dimensionieren, daß später bei Bedarf noch weitere Kabel durchgezogen werden können. Hierfür sind entsprechend abgedichtete Leerrohre in genügender Anzahl vorzusehen (Nachweis durch
Beschilderung).

4.

Parallel laufende Kabel sollen auf Registerschienen (Eisen,
feuerverzinkt) mit Bügelschellen verlegt werden, wenn keine
Kabelpritschen bzw. Kabelrinnen vorhanden sind.

5.

Erdverlegte Kabel müssen mindestes eine Überdeckung von 70 cm besitzen. Sie sind im Sandbett (Mindeststärke 5 cm) zu verlegen und mit Abdeckhauben aus Kunststoff abzudecken. Beim Zufüllen müssen die Kabelgräben lagenweise verfüllt und verdichtet, überschüssiges Erdmaterial abgefahren und die Oberfläche wiederhergestellt werden (Höhe
40 cm über fertiger Oberfläche).

Die Kabelgräben sind mit Kabeltrassenwarnbänder zu kennzeichnen, und zwar bis 0,5 m Breite 2 Stück und für je 25 cm angefangener Breite 1 weiteres Warnband.

6.

Alle Leitungen sind grundsätzlich parallel oder senkrecht zur
Deckenebene entsprechend DIN 18 015, Blatt 1, zu verlegen. Innerhalb eines Wandbereiches dürfen unter 50 cm ab Unterkante-Decke und über 50 cm ab Oberkante-Fußboden keine Leitungen waagerecht geführt werden.
Sinngemäß sind auch die Leitungen zu den Leuchten rechtwinklig zu Wänden
zu führen. Schräg geführte Leitungen werden nicht abgenommen. Leitungen in der Fußbodendämmung o. Fußbodenaufbau sind nicht erlaubt.

7.

Bei Installation in Gipstrennwänden oder dergl. dürfen Schlitze,
Löcher und Durchbrüche nur gefräst oder gebohrt werden.

An den Auslässen in Wänden und Decken zum Anschluß von Leuchten oder dergl. sind Auslaßelemente bzw. Wanddosen einzusetzen.

8.

In feuchten oder korrosionsgefährdeten, sowie auch in rein
technischen Räumen sollen Kabel und Leitungen auf Putz verlegt werden.

Bei mehr als 3 parallel verlaufenden Leitungen sollen Registerschienen aus feuerverzinktem Eisen oder Kunststoff mit grauen Reihenschellen aus schlagfestem Kunststoff verwendet werden.

Bei mehr als 10 parallel verlaufenden Leitungen sind Kabelrinnen aus feuerverzinktem, gelochtem Stahlblech mit umgebördelten Kanten zu installieren.

9.

Innerhalb von abgehängten Decken werden Mantelleitungen verlegt, die mit OBO-Kabelklammern (Fabr. Bettermann, Typ 2032 bzw. 2033) oder dergl. befestigt oder in Gitterrinnen ausgelegt werden.

10.

Starkstromkreise und Schwachstromkreise müssen nach VDE 0100 und VDE 0800 elektrisch sicher voneinander getrennt sein. An Kreuzungs- und Näherungsstellen müssen Kabel, Drähte usw. der beiden Leitungsarten mindestes 10 mm voneinander entfernt sein, sofern sie nicht in verschiedenen Isolierrohren geführt oder durch besondere starr
angebrachte Trennstege voneinander getrennt sind. Desweiteren sind die Vorschriften der Deutschen Bundespost zu beachten, insbesondere die FTZ- Norm 731 TV 1, sowie die Informationsschrift der DBP "Leernetze für
Fernmeldeeinrichtungen in Gebäuden".

D. Leuchten und Lampen

1.

Elektrische Eigenschaften

1.1

Sämtliche Leuchten müssen folgende Zeichen tragen:
a) VDE-Zeichen
b) Funkschutzzeichen der VDE-Prüfstelle
c) F-Kennzeichnung nach VDE 0710.
Sollten sie diese Zeichen nicht tragen, so ist ein Prüfbericht
vorzulegen, welcher aussagt, daß das fehlende Zeichen in Kürze erteilt wird.

1.2

Sämtliche Einbauteile in Leuchten, wie Vorschaltgeräte,
Kondensatoren, Fassungen, Schalter, Steckvorrichtungen, Leitungen, Anschlußklemmen müssen den VDE-Bestimmungen entsprechen und müssen fest
eingebaut sein.

1.3

Vorschaltgeräte müssen verlustarm, brummarm, gekapselt,
vergossen, kurzschlußfest und auswechselbar sein. Sie müssen das VDE- Zeichen und den Hinweis der Zulassung durch mindestens einen
Lampenhersteller (Philips oder Osram) tragen, Nennspannung 230 V + 6 % ( 243 V)/ -10 % (207 V).

1.4

Vorschaltgeräte für die Verwendung als kapazitives
Vorschaltgerät müssen außerdem die Angabe der Kapazität und der zuverlässigen Toleranz bzw. Toleranzgruppe des dazugehörigen Kondensators tragen. Kondensatoren müssen auf die Vorschaltgeräte abgestimmt sein, sie müssen VDE 0560-60 entsprechen und die Kennzeichen
F und FP besitzen.

1.5

Die eingebauten isolierstoffgekapselten Starter müssen
mindestens den Hinweis der Zulassung durch einen Lampenhersteller ( Philips oder Osram) tragen.

1.6

In Leuchten bzw. Tragschienen für Lichtbandanordnung ist die
Lichtbandverdrahtung durchzuführen.

1.7

Zweilampige Leuchten sind mit Duo-Vorschaltgeräten auszurüsten.
Einlampige Leuchten sind je zur Hälfte mit induktiven und kapazitiven Vorschaltgeräten zu liefern. Für mehrlampige Leuchten gilt dieses sinngemäß.

2. Lichttechnische Eigenschaften

2.1

Die Leuchten müssen hinsichtlich ihrer lichttechnischen
Eigenschaften z. B. Lichtstärkeverteilung, Leuchtenwirkungsgrad DIN 5040 und DIN 5036 entsprechen.

2.2

Lichttechnisch wirksame Teile und Flächen von
Leuchtenabdeckungen, Reflektoren und dergleichen müssen ausreichend alterungsbeständig sein.

3. Mechanische Eigenschaften

3.1

Die Leuchten müssen so konstruiert und hergestellt sein, daß
eine sichere Montage und einfache Wartung (Ein-Mann-Montage) gewährleistet ist (VDE 0710 § 9b und 18a/2).

3.2

Leuchten mit Vorschaltgeräten müssen deckenseitig durchgehend geschlossen sein. An jedem Deckblech sind mindestens 2 Schlitzlöcher für die Befestigung vorzusehen.

3.3

Befestigungsschrauben von Abdeckungen und dergleichen, die bei der Wartung oder Reparatur gelöst werden müssen, sollen korrosionsfest und unverlierbar sein. Es dürfen an diesen Stellen nur Rändelschrauben eingesetzt werden.

3.4

Die Leuchten müssen mit einer 5-pol. Apparate-Anschlußklemme 4 qmm (Montage der Klemme möglichst in der Mitte des Deckenbleches) und
einer kräftigen Erdungsschraube ausgrüstet sein. Sämtliche
Verbindungsleitungen (auch von der Klemme zum Vorschaltgerät, zum Kondensator, zu den Fassungen und zur Erdungsschraube) sind mit Leitungen für erhöhte Wärmebeständigkeit auszuführen und am
Leuchtengehäuse zu befestigen.

3.5

Sämtliche Metallteile müssen entsprechend ihrem Verwendungszweck mit einem entsprechenden Korrosionsschutz versehen sein.
Mindestanforderung: Grundierung (Phosphatierung) und Einbrennlackierung (innen und außen).

Die Lackierung muß genügend licht- und alterungsbeständig sein.

3.6

Leuchten mit Abdeckwannen müssen zwischen Abdeckwanne und Unterteil durch einen alterungsbeständigen Zell-Kunststoff zuverlässig abgedichtet sein. Die Wannen müssen durch federnde Handhebelverschlüsse am Leuchtenkörper befestigt sein.

3.7

Abdeckwannen dürfen nur aus hochwertigem, nicht regeneriertem Methacrylat, wie Plexiglas, bestehen. Sie müssen eckenstabil aus einem Stück hergestellt sein und dürfen nicht geklebt sein.

3.8

Bei Ex-Leuchten und Spezialleuchten, z. B. säurefesten Leuchten, ist ein Prüfzeugnis der Physikalischen technischen Bundesanstalt, Braunschweig, dem Angebot bzw. der Lieferung beizufügen.

4. Lieferbedingungen

4.1

Der Materialpreis bei Lieferung der Leuchten bzw. Lampen muß enthalten:

Die Lieferung der betriebsfertigen, verpackten Leuchten einschl. evtl. Spezialbefestigungsteile frei Verwendungsstelle.

Das Abladen an der Baustelle und Einlagern in einem von der
Bauleitung zu bestimmenden Raum, alle Kosten für Transport, Verladung und Versicherung.

4.2

Evtl. Schäden, die während des Transportes, beim Abladen oder Einlagern eintreten, auch wenn sie sich erst bei der Montage bzw. Inbetriebnahme herausstellen, gehen zu Lasten des Auftragnehmers und sind innerhalb einer von der Bauleitung zu bestimmenden Frist kostenlos zu beseitigen.

4.3

Dem Angebot sind bereits Abbildungen bzw.
Konstruktionszeichnungen der angebotenen Leuchten, aufgelistet den einzelnen Positionen beizufügen.

4.4

Leuchten und Lampen, die den vorgenannten Vorschriften nicht
entsprechen, werden nicht abgenommen. Sollte es sich herausstellen, daß die gelieferten Leuchten und Lampen nicht den geforderten Bedingungen entsprechen, so ist die Bauleitung bzw. der Bauherr berechtigt, die
erforderlichen Änderungen auf Kosten des Lieferanten durchzuführen. Die entstehenden Änderungskosten werden von der Schlußrechnung abgezogen.

4.5

Die genaue Stückzahl und der Liefertermin der Leuchten ist vor
der Lieferung mit der Bauleitung unaufgefordert abzustimmen.

5. Montagebedingungen

5.1

Um eine einwandfreie Demontage der Leuchten zu garantieren, ist das "Anschießen" der Leuchten unter Verwendung eines Bolzensetzapparates oder dergleichen nicht gestattet.

5.2

Mit Ausnahme von Lichtbandanordnungen mit Montageschienen dürfen in Leuchten keine Leitungen geschleift werden.

5.3

Alle Leuchten in Lichtbandanordnung sind in fortlaufendem
Wechsel an die drei Phasen des Drehstromnetzes anzuschließen.

5.4

In den Räumen, in denen mit Feuchtigkeit oder Dämpfen gerechnet werden muß, darf nur Befestigungsmaterial aus Messing oder Edelstahl benutzt werden.

5.5

Sämtliche Kunststoff- oder Kunstglaswannen sind so
vorzubehandeln, daß der elektrostatische Effekt, der die Staubablagerung begünstigt, unwirksam wird.

5.6

Der Montagepreis der Leuchten und Lampen muß enthalten:

Den Transport der Leuchten und Lampen an der Baustelle vom Lager des Bauherrn zum Montageort, evtl. auch das Umlagern während der Bauzeit, das Auspacken und Reinigen der Leuchten und Lampen, das Beseitigen des Verpackungsmaterials, die Montage der evtl. auch in
Einzelteilen gelieferten Leuchten und das betriebsfertige Anschließen in der Art, daß die Leuchten ohne Beschädigungen evtl. wieder demontiert werden können, das erforderliche Klein-, Isolier- und Befestigungsmaterial, das Einsetzen der Lampen, die Haftung für evtl. aufgetretene Schäden beim Transport zur Verwendungsstelle oder an
bereits fertig montierten Leuchten und Lampen bis zur Übergabe an den
Bauherrn.

Besondere Vorbemerkungen

1.
Kabeldurchführungen, Muffen, Leitungsauslässe etc. sind
fachgerecht ab zudichten. Außerdem sind bei Leitungsauslässen aus Beton oder Mauerwerk die Leitungen so zu verlegen, dass ablaufendes Wasser nicht
in die Wände eindringen kann (Tropfwasser).

2.
Bei allen Leuchten mit wahlweisem Leuchtmittel erfolgt die
endgültige Bestückung nach bereichsweiser Mustervorführung der gesamten an dem jeweiligen Stromkreis angeschlossenen Leuchten.

3.
Die Material-Einlagerung bis auf Abruf erfolgt beim Bieter.

4.
Sämtliche Arbeiten und Verkabelung für und zur Anbindung (soweit zutreffend) von Heizung-, Lüftung-, Sanitär-, Sonnenschutz-, RWA-, Brandmelde-, Telefon-, Antennenanlage und sonstiger bauseitiger Einrichtungen haben in direkter Abstimmung zwischen allen betroffenen
Gewerken zu erfolgen.
Dementsprechende Aufwendungen für Abstimmungsgespräche werden nicht gesondert vergütet.

5.
Das Aufmass ist raumweise, stromkreisweise zu erstellen. Hierzu ist durch den Auftragnehmer der bauleitende Monteur zu beordern.

6.
Die für die eigenen Arbeiten erforderlichen Deckenbohrungen
und Stemm-, Fräsarbeiten während der Rohbau - Installationsphase für Stromkreiszuleitungen, Rauchmelder, Hupen etc. sind in die Einheitspreise einzukalkulieren und werden nicht gesondert vergütet

Punkt 1. - 6 sind in die Einheitspreise mit einzukalkulieren.

Anfahrfläche auf der Baustelle sind mit der örtlichen Bauleitung vor Baubeginn abzustimmen; bei Nichtbeachtung erfolgt eine Räumung der Baustelle ohne Vorankündigung auf Kosten des Auftragnehmers.
Lagerflächen werden nicht zur Verfügung gestellt. Container zum Lagern sind durch den Bieter selbst zu stellen.

Für die Entsorgung des Bauschutts sind Container aufzustellen. Der anfallende Bauschutt wird Eigentum des Auftragnehmers und ist zu beseitigen.

Evtl. während der Montage entstandene Beschädigungen oder
Verschmutzungen von Bauteilen und Oberflächen an anderen Gewerken sind fachgerecht auszubessern bzw. zu reinigen oder nötigenfalls auszutauschen.

BTV
BESONDERE TECHNISCHE
VORBEMERKUNGEN

1. Leitungen NYM-J/ Gummischlauchleitung

Bei der Verlegung von Starkstromleitungen wird in die Verlegearten
unterschieden:

in Teillängen einschl. Ausprüfen und Anschließen

a) Einziehen in vorhandene Rohre oder
Kanäle, oder verlegen auf vorhandenen Kabelrinnen oder -pritschen

b) Verlegen mit Abstandsschellen/ Bügelschellen mit
Ankerschienen auf Putz
bzw. im abgehängten Deckenbereich mit
Kabelsammelhalter aus Metall 84*73*56 mm, Abstand <=60
cm oder in Ständerwerk / Hohlwand in Abstimmung mit
dem Trockenbauer

c) Verlegen unter Putz mit Befestigungsschellen
einschl. fräsen der Schlitze in Mauerwerk/ Beton

Zur Vereinfachung von Kalkulation, Aufmaß und Abrechnung auch in Verbindung mit EDV - AVA und CAD wird jeder Typ zu einer Position zusammengefaßt.

Bei der Kalkulation der Einheitspreise ist von der folgenden
prozentualen Verteilung auf die einzelnen Verlegearten auszugehen und ein Mischpreis anzugeben:

Verlegung a) ohne Befestigung = 45 %

Verlegung b) auf Schellen/ Sammelhalter = 25 %

Verlegung c) UP Schlitze = 30 %

2. Kabel NYCWY / NYY/ Funktionserhaltkabel

Bei der Verlegung von Kabeln wird in die Verlegearten unterschieden:

in Teillängen einschl. Ausprüfen und Anschließen

a) Einziehen in vorhandene Rohre oder
Kanäle verlegen auf vorhandenen Kabelrinnen oder -pritschen

b) Verlegen mit Abstandsschellen oder Bü
gelschellen und Ankerschienen, max.
Schellenabstand = 25facher
Kabeldurchmesser

c) Verlegen unter Putz mit Schellen einschl.
fräsen der Schlitze auch in Beton, bzw.
rohbaubegleitend in den Filigrandecken / Ortbeton

d) Verlegen in vorhandene Kabelgräben und
mit Abdecksteinen oder -hauben
abdecken

Zur Vereinfachung von Kalkulation, Aufmaß und Abrechnung auch in
Verbindung mit EDV - AVA und CAD wird jeder Typ zu einer Position
zusammengefaßt.

Bei der Kalkulation der Einheitspreise ist von der folgenden
prozentualen Verteilung auf die einzelnen Verlegearten auszugehen und
ein Mischpreis anzugeben:

Verlegung a) ohne Befestigung = 15 %

Verlegung b) auf Schellen = 45 %

Verlegung c) UP-Schlitze = 3 %

Verlegung d) in Gräben = 37 %

3. Fernmeldekabel / Datenkabel / EIB-Kabel

a) Einziehen in vorhandene Rohre oder
Kanäle verlegen auf vorhandenen Kabelrinnen oder -pritschen

b) Verlegen mit Abstandsschellen oder Bü-
gelschellen und Ankerschienen, max.
Schellenabstand = 25facher
Kabeldurchmesser

c) Verlegen unter Putz mit Schellen einschl.
fräsen der Schlitze auch in Beton.

Zur Vereinfachung von Kalkulation, Aufmaß und Abrechnung auch in
Verbindung mit EDV - AVA und CAD wird jeder Typ zu einer Position
zusammengefaßt.

Bei der Kalkulation der Einheitspreise ist von der folgenden
prozentualen Verteilung auf die einzelnen Verlegearten auszugehen und
ein Mischpreis anzugeben:

Kabel:

Verlegeanteile % wie bei v.g. NYM-Leitung zu kalkulieren

4. Installationsrohr

Bei der Verlegung von - Isolierstoffrohr (Kupa - Rohr/ FBY-Rohr) wird in die Verlegarten unterschieden:

a) Kupa-Rohr Verlegen offen an Wänden und Decken,
auf Mauerwerk, Beton oder an Eisenkonstruktion

b) Verlegen geschlossen einschl. Muffen und
Bögen mit Zugdraht auf Betonschalung, in
Estrich, an Eisenkonstruktion oder unter
Putz in Mauerwerk einschl. fräsen der
Schlitze

Zur Vereinfachung von Kalkulation, Aufmaß und Abrechnung auch in
Verbindung mit EDV - AVA und CAD wird jeder Typ zu einer Position
zusammengefaßt.

Bei der Kalkulation der Einheitspreise ist von der folgenden
prozentualen Verteilung auf die einzelnen Verlegearten auszugehen und
ein Mischpreis anzugeben:

Verlegung a) offen 20 %
Verlegung b) geschl. 80 %

5. Installationsgeräte

Bei den UP-Geräten sind die Abdeckungen / Rahmen für Kombinationen anteilig in den Gerätepreisen enthalten.

Die UP-Geräteeinbaudosen bzw. UP-Geräteabzweigdosen sind gleichfalls in die Gerätepreise einzukalkulieren, wobei in die 3 verschiedenen Montagearten unterschieden wird

- Ausführung a) UP mit Putzdeckel einschl. Stemm- bzw.
Fräsarbeiten auch in Sichtmauerwerk bzw.in
Hohlwänden einschl.Fräsarbeiten
mit Hohlwanddose

- Ausführung b) auf Schalung für Schüttbeton
gegen Eindringen von Beton abgedichtet

## 058 Beleuchtung und SiBel

### Titel 01 Beleuchtung und SiBel

#### Untertitel 01.01 Installation

**01.01.0010 Installationsleitung NYM-J 4x1,5 vorh.Kabelrinne/Kanal**
STLB-Bau 2022-10 053
Installationsleitung DIN VDE 0250-204 (VDE 0250-204) NYM-J 4 x 1,5, Cu-Zahl 58, auf vorh. Kabelrinnen oder in offene Kanäle.
Menge: 195,000 m
Leistungsbereich: 053
DIN 276-81: 4500
DIN 276-1 2008-12: 400000000

**01.01.0020 Installationsltg NYM-J 3x1,5 vorh.Kabelrinne/Kanal**
STLB-Bau 2025-04 053
Installationsleitung DIN VDE 0250-204 (VDE 0250-204) NYM-J 3 x 1,5, Cu-Zahl 43, auf vorh. Kabelrinnen oder in offene Kanäle.
Menge: 100,000 m
Leistungsbereich: 053
DIN 276-81: 4500
DIN 276-1 2008-12: 400000000

**01.01.0030 Installationsltg NYM-J 3x2,5 vorh.Kabelrinne/Kanal**
STLB-Bau 2025-04 053
Installationsleitung DIN VDE 0250-204 (VDE 0250-204) NYM-J 3 x 2,5, Cu-Zahl 72, auf vorh. Kabelrinnen oder in offene Kanäle.
Menge: 50,000 m
Leistungsbereich: 053
DIN 276-81: 4500
DIN 276-1 2008-12: 400000000

**01.01.0040 Installationsltg NYM-J 5x1,5 oberhalb Zwischendecke**
STLB-Bau 2025-04 053
Installationsleitung DIN VDE 0250-204 (VDE 0250-204) NYM-J 5 x 1,5, Cu-Zahl 72, oberhalb Zwischendecke, mit Befestigung gemäß bauaufsichtlicher Zulassung, Arbeitshöhe des Montageortes bis 3,5 m über der Standfläche des hierfür erforderlichen Gerüstes.
Menge: 3000,000 m
Leistungsbereich: 053
DIN 276-81: 4500
DIN 276-1 2008-12: 400000000

**01.01.0050 Präsenzmelder 230V Master Infrarotsensor IP44 180Grad Reichweite 12m integr.Dämmerungsschalter 5-300lx mindAusschaltverz**
STLB-Bau 2025-04 053
Präsenzmelder für 230 V AC, als Master, zum Einbau in Gerätedose, mit Infrarotsensor, Schutzart IP 44 DIN EN 60529 (VDE 0470-1), Erfassungsbereich 180 Grad, Reichweite 12 m, mit Unterkriechschutz, mit integriertem Dämmerungsschalter, Einstellbereich 5 bis 300 lx,
Ausschaltverzögerung mind. '60'
s, für Wandmontage, Montagehöhe bis 3 m.
Menge: 78,000 St
Leistungsbereich: 053
DIN 276-81: 4500
DIN 276-1 2008-12: 400000000

**01.01.0060 Präsenzmelder 230V Master Infrarotsensor IP44 360Grad Reichweite 12m integr.Dämmerungsschalter 5-300lx mindAusschaltverz**
STLB-Bau 2025-04 053
Präsenzmelder für 230 V AC, als Master, zum Einbau in Gerätedose, mit Infrarotsensor, Schutzart IP 44 DIN EN 60529 (VDE 0470-1), Erfassungsbereich 360 Grad, Reichweite 12 m, mit Unterkriechschutz, mit integriertem Dämmerungsschalter, Einstellbereich 5 bis 300 lx,
Ausschaltverzögerung mind. '60'
s, für Deckenmontage, Montagehöhe bis 3 m.
Menge: 18,000 St
Leistungsbereich: 053
DIN 276-81: 4500
DIN 276-1 2008-12: 400000000

**01.01.0070 Jalousieschalter 250V 10A Wipptaster reinweiß Gerätedose Beschriftungsfeld IP44**
STLB-Bau 2025-04 053
Jalousieschalter 250 V AC, 10 A, als Wipptaster, Farbton reinweiß, RAL 9010, in Gerätedose, einschl. Bedienelement, mit Beschriftungsfeld, Schutzart IP 44 DIN EN 60529 (VDE 0470-1), Einsatz mit Schrauben befestigen.
Menge: 10,000 St
Leistungsbereich: 053
DIN 276-81: 4500
DIN 276-1 2008-12: 400000000

**01.01.0080 Wipptaster einpolig Aus/Wechsel 10A 250V reinweiß Gerätedose Beschriftungsfeld IP44**
STLB-Bau 2025-04 053
Wipptaster DIN EN 60669-1 (VDE 0632-1) einpolig, Aus/Wechsel, 10 A, 250 V AC, Farbton reinweiß, RAL 9010, in Gerätedose, einschl. Bedienelement, mit Beschriftungsfeld, Schutzart IP 44 DIN EN 60529 (VDE 0470-1), Einsatz mit Schrauben befestigen.
Menge: 10,000 St
Leistungsbereich: 053
DIN 276-81: 4500
DIN 276-1 2008-12: 400000000

**01.01.0090 Wetterzentrale integr. Sensoren KNX-TP 0-150klx 0-1000lx -30-80GradC DCF-77-Empfänger**
STLB-Bau 2025-04 057
Wetterzentrale mit Fassadensteuerung und integrierten Wettersensoren für Wind, Helligkeit, Dämmerung, Temperatur und Regen, Bussystem KNX-TP, mit beheiztem Windsensor, ohne mechanisch bewegte Teile, mit beheiztem Niederschlagswächter, Helligkeits-Messbereich 0 bis 150 klx, Dämmerungserkennung 0 bis 1000 lx, Außentemperatur-Messbereich - 30 bis 80 Grad C, mit individueller Steuerung von 4 Fassaden, mit Ausfallüberwachung des Windgeschwindigkeits-Messwertgebers, mit DCF-77-Empfänger und Senden und Empfangen von Datum und Uhrzeit über den Bus, mit einstellbarer max. Eindringtiefe der Sonne in den Raum, mit Sonnennachlaufsteuerung für Sonnen-/Blendschutz mit Horizontal-Lamellen, Überwachen aller Messwerte (außer Niederschlag) auf jeweils mind. einen Grenzwert, mit logischer ODER-Verknüpfung von Wind-, Frost- und Niederschlagalarm zu einem Sicherheitsalarm zum Deaktivieren des Sonnenschutzes, mit 5 parametrierbaren Zeitprogrammen (Tages- und Wochenprogramm) und bis zu 50 Zeitaufträgen je Zeitprogramm, einschl. Parametrierung von 10 Zeitaufträgen, Anschlussmöglichkeit für bis zu 3 Bediengeräte und 8 weitere Wetterzentralen, Bemessungsbetriebsspannung 24 V DC, als Reiheneinbaugerät, Maße DIN 43880, für Montage auf Tragschiene TH35 DIN EN 60715 (VDE 0660-520), mit integriertem Busankoppler und Busanschluss über Busanschlussklemme, Schutzart IP 44 DIN EN 60529 (VDE 0470-1).
Menge: 4,000 St
Leistungsbereich: 057
DIN 276-81: 4500
DIN 276-1 2008-12: 400000000

#### Untertitel 01.02 Beleuchtungsanlagen

*Hinweis: Leuchtkörper*
Beleuchtung

Alle im Folgenden genannten Leuchten sind ensprechend den Vorschriften der Herrsteller zu instalieren.

Desweiteren sind die einzelnen Leuchten vorab bemustern und durch den Bauherrn freigeben zu lassen.

**01.02.0010 Einbauleuchte rechteckig mindB 184 mm maxB 184 mm mindL 625 mm maxL 1548 mm Einbau-T 70 mm LED 32W neutralweiß mindLicht**
STLB-Bau 2025-04 058
Einbauleuchte, Bauform rechteckig,
Breite mind. '184'
mm,
max. Breite '184'
mm,
Länge mind. '625'
mm,
max. Länge '1548'
mm,
Einbautiefe '70'
mm, mit LED-Leuchtmittel, mind. 32 W, Lichtfarbe neutralweiß, Farbwiedergabeeigenschaften Ra 90 DIN EN 12665,
Lichtstrom Leuchte mind. '4460'
lm,
max. Anschlussleistung '32'
W, Lebensdauer mind. 50000 h, Schutzart IP 2X DIN EN 60529 (VDE 0470-1), mit Gehäuse aus beschichtetem Stahlblech, Farbton weiß, für geschnittene Deckenöffnung, in Linsenoptik, Lichtstärkeverteilung symmetrisch, Grenzausstrahlungswinkel 60 Grad, UGR-Wert 19 DIN EN 12464-1, funkentstört DIN EN IEC 55015 (VDE 0875-15-1), elektronisch dimmbar mit DALI Schnittstelle, als Einzelleuchte mit begrenzter Oberflächentemperatur (FF-Leuchte), Schutzklasse I, Arbeitshöhe des Montageortes bis 7,5 m über der Standfläche des hierfür erforderlichen Gerüstes, Gerüst wird gesondert vergütet.
Menge: 625,000 St
Leistungsbereich: 058
DIN 276-81: 4500
DIN 276-1 2008-12: 400000000

**01.02.0020 Einbauleuchte rechteckig mindB 184 mm maxB 184 mm mindL 625 mm maxL 1548 mm Einbau-T 70 mm LED 32W neutralweiß mindLicht**
Position wie vor, jedoch mit elektronischen Baustein für Sicherheitsbeleuchtung
Menge: 32,000 St
DIN 276-81: 4500
DIN 276-1 2008-12: 400000000

**01.02.0030 Einbauleuchte rechteckig mindB 310 mm maxB 310 mm mindL 625 mm maxL 1248 mm Einbau-T 38 mm LED 18W neutralweiß mindLicht**
STLB-Bau 2025-04 058
Einbauleuchte, Bauform rechteckig,
Breite mind. '310'
mm,
max. Breite '310'
mm,
Länge mind. '625'
mm,
max. Länge '1248'
mm,
Einbautiefe '38'
mm, mit LED-Leuchtmittel, mind. 18 W, Lichtfarbe neutralweiß, Farbwiedergabeeigenschaften Ra 90 DIN EN 12665,
Lichtstrom Leuchte mind. '2830'
lm,
max. Anschlussleistung '32'
W, Lebensdauer mind. 50000 h, Schutzart IP 2X DIN EN 60529 (VDE 0470-1), mit Gehäuse aus beschichtetem Stahlblech, Farbton weiß, für geschnittene Deckenöffnung, in Linsenoptik, Lichtstärkeverteilung symmetrisch, Grenzausstrahlungswinkel 60 Grad, UGR-Wert 19 DIN EN 12464-1, funkentstört DIN EN IEC 55015 (VDE 0875-15-1), elektronisch dimmbar mit DALI Schnittstelle, als Einzelleuchte mit begrenzter Oberflächentemperatur (FF-Leuchte), Schutzklasse I, Arbeitshöhe des Montageortes bis 3,5 m über der Standfläche des hierfür erforderlichen Gerüstes.
Menge: 105,000 St
Leistungsbereich: 058
DIN 276-81: 4500
DIN 276-1 2008-12: 400000000

**01.02.0040 Einbauleuchte rechteckig mindB 310 mm maxB 310 mm mindL 625 mm maxL 1248 mm Einbau-T 38 mm LED 18W neutralweiß mindLicht**
Position wie vor, jedoch mit elektronischen Baustein für Sicherheitsbeleuchtung
Menge: 20,000 St
DIN 276-81: 4500
DIN 276-1 2008-12: 400000000

**01.02.0050 Einbauleuchte rund mindDurchm 218 mm maxDurchm 218 mm Einbau-T 130 mm LED 20W neutralweiß mindLichtstrom 2620 lm maxAnsc**
STLB-Bau 2025-04 058
Einbauleuchte, Bauform rund,
Durchmesser mind. '218'
mm,
max. Durchmesser '218'
mm,
Einbautiefe '130'
mm, mit LED-Leuchtmittel, mind. 20 W, Lichtfarbe neutralweiß, Farbwiedergabeeigenschaften Ra 90 DIN EN 12665,
Lichtstrom Leuchte mind. '2620'
lm,
max. Anschlussleistung '100'
W, Lebensdauer mind. 100000 h, Schutzart IP 2X DIN EN 60529 (VDE 0470-1), mit Gehäuse aus beschichtetem Stahlblech, Farbton weiß, für geschnittene Deckenöffnung, Lichtstärkeverteilung symmetrisch, Grenzausstrahlungswinkel 90 Grad, UGR-Wert 19 DIN EN 12464-1, funkentstört DIN EN IEC 55015 (VDE 0875-15-1), elektronisch dimmbar, als Einzelleuchte mit begrenzter Oberflächentemperatur (FF-Leuchte), Schutzklasse I.
Menge: 52,000 St
Leistungsbereich: 058
DIN 276-81: 4500
DIN 276-1 2008-12: 400000000

**01.02.0060 Einbauleuchte rund mindDurchm 220 mm maxDurchm 220 mm Einbau-T 50 mm LED 15W neutralweiß mindLichtstrom 1500 lm maxAnsch**
STLB-Bau 2025-04 058
Einbauleuchte, Bauform rund,
Durchmesser mind. '220'
mm,
max. Durchmesser '220'
mm,
Einbautiefe '50'
mm, mit LED-Leuchtmittel, mind. 15 W, Lichtfarbe neutralweiß, Farbwiedergabeeigenschaften Ra 90 DIN EN 12665,
Lichtstrom Leuchte mind. '1500'
lm,
max. Anschlussleistung '100'
W, Lebensdauer mind. 100000 h, Schutzart IP 2X DIN EN 60529 (VDE 0470-1), mit Gehäuse aus beschichtetem Stahlblech, Farbton weiß, für geschnittene Deckenöffnung, Raster weiß, mit Rastersicherung, selbsttätiges Einbeziehen des Rasters in die Schutzmaßnahme, Reflektor verspiegelt, Lichtstärkeverteilung asymmetrisch, funkentstört DIN EN IEC 55015 (VDE 0875-15-1), elektronisch dimmbar mit DALI Schnittstelle, als Einzelleuchte mit begrenzter Oberflächentemperatur (FF-Leuchte), Schutzklasse I.
Menge: 24,000 St
Leistungsbereich: 058
DIN 276-81: 4500
DIN 276-1 2008-12: 400000000

**01.02.0070 Anbauleuchte rund mindDurchm 500 mm maxDurchm 500 mm maxH 100 mm LED 26W neutralweiß mindLichtstrom 3000 lm maxAnschluss**
STLB-Bau 2025-04 058
Anbauleuchte, Bauform rund,
Durchmesser mind. '500'
mm,
max. Durchmesser '500'
mm,
max. Höhe '100'
mm, mit LED-Leuchtmittel, mind. 26 W, Lichtfarbe neutralweiß, Farbwiedergabeeigenschaften Ra 90 DIN EN 12665,
Lichtstrom Leuchte mind. '3000'
lm,
max. Anschlussleistung '100'
W, Lebensdauer mind. 50000 h, Schutzart IP 4X DIN EN 60529 (VDE 0470-1), mit Gehäuse aus beschichtetem Stahlblech, Farbton weiß, symmetrisch strahlend, anschlussfertig, Abdeckwanne aus Kunststoff, Lichtstärkeverteilung asymmetrisch, funkentstört DIN EN IEC 55015 (VDE 0875-15-1), elektronisch dimmbar mit DALI Schnittstelle, als Einzelleuchte mit begrenzter Oberflächentemperatur (FF-Leuchte), Schutzklasse I.
Menge: 103,000 St
Leistungsbereich: 058
DIN 276-81: 4500
DIN 276-1 2008-12: 400000000

**01.02.0080 Anbauleuchte rund mindDurchm 500 mm maxDurchm 500 mm maxH 100 mm LED 26W neutralweiß mindLichtstrom 3000 lm maxAnschluss**
Position wie vor, jedoch mit elektronischen Baustein für Sicherheitsbeleuchtung
Menge: 21,000 St
DIN 276-81: 4500
DIN 276-1 2008-12: 400000000

**01.02.0090 Außenhelligkeits-Messwertgeber KNX-TP 1-99klx Netzgerät**
STLB-Bau 2025-04 057
Außenhelligkeits-Messwertgeber, Bussystem KNX-TP,
Messbereich 1 bis 99 klx, Empfangswinkel 140 bis 160 Grad, Bemessungsbetriebsspannung 12 bis 24 V DC, als Kompaktgerät zur Mastmontage, Schutzart IP 65 DIN EN 60529 (VDE 0470-1), einschl. Netzgerät für Montage auf Tragschiene, zum Anschluss an die Wetterzentrale.
Menge: 1,000 St
Leistungsbereich: 057
DIN 276-81: 4500
DIN 276-1 2008-12: 400000000

#### Untertitel 01.03 Sicherheitsbeleuchtungsanlagen

*Hinweis: Leitfabrikate Sicherheitsbeleuchtung*
Die Universität fordert aus Gründen einer wirtschaftlichen Wartung und Instandhaltung die begrenzung auf Produkte weniger Hersteller.
Es werden nachfolgend Produkte / Hersteller genannt, die angeboten werden sollen.

Leitfabrikate:
CEAG Notlichtsysteme GmbH

Für die Leuchten und die Zentralgeräte ist ein einheitliches Fabrikat zu wählen.

*Hinweis: Vorbemerkungen Notbeleuchtung*
Das Gebäude ist mit einer batteriegestützten Sicherheitsbeleuchtung auszurüsten.

Für die Umsetzung ist ein Zentralbatteriesystem vorgesehen. Dieses Zentralbatteriesystem muss für Anschluss und Steuerung von Sicherheitsleuchten, statischen und dynamischen Rettungszeichenleuchten, sowie von bodennahen dynamischen Sicherheitsleitsystemen geeignet sein.

Das Zentralbatteriesystem muss eine Einzelleuchtenüberwachung serienmäßig integriert haben.
Bei Bereitschaftsschaltung ist in den Unterverteilern der Allgemeinbeleuchtung die Netzspannung der Beleuchtungsstromkreise der Flucht- und Rettungswege gem. DIN EN 50172 zu überwachen.

Für die Steuerung der Sicherheitsleuchten dürfen keine kontaktbehafteten Umschaltweichen zum Einsatz kommen. Unterschiedliche Netze zur Versorgung der Sicherheitsleuchten sind nicht zulässig.

Eine eindeutige Kennzeichnung der Rettungswege durch statische und dynamische Rettungszeichen und eine gleichmäßige Ausleuchtung der Rettungswege nach den gültigen Richtlinien ist zu gewährleisten. Die Mindestbeleuchtungsstärke ist nach DIN EN 1838 und den aktuellen Arbeitsstättenregeln sowie eventuell baurechtlichen Vorgaben zu erstellen.

**01.03.0010 Rettungszeichenleuchte Scheibenleuchte Rahmen Erkennungsweite 15m Dauer-Bereitschaftsschaltung Deckenanbau LED 230VAC/22**
STLB-Bau 2025-04 059
Rettungszeichenleuchte DIN EN 1838 und DIN EN 60598-2-22 (VDE 0711-2-22) für zentrale Versorgung, Rettungszeichen DIN EN ISO 7010, DIN 4844-1 und DIN ISO 3864-1, als Scheibenleuchte mit Rahmen, Rettungszeichen einseitig, Erkennungsweite mind. 15 m, in Dauer-/Bereitschaftsschaltung, umschaltbar, Gehäuse aus Aluminium, Rettungszeichenträger aus Kunststoff, für Deckenanbau, Umgebungstemperatur 5 bis 35 Grad C, mit Leuchtmittel LED und Betriebsgerät, Bemessungsbetriebsspannung 230 V AC/220 V DC (+/- 20 %), einschl. Überwachungsbaustein mit adressierbarer Einzelerkennung, für Mischbetrieb, frei programmierbar für Dauer-, Bereitschafts- oder geschaltetes Dauerlicht, Arbeitshöhe des Montageortes bis 3,5 m über der Standfläche des hierfür erforderlichen Gerüstes, Gerüst wird beigestellt/ist vorh..
Menge: 42,000 St
Leistungsbereich: 059
DIN 276-81: 4500
DIN 276-1 2008-12: 400000000

**01.03.0020 Rettungszeichenleuchte Scheibenleuchte Rahmen Erkennungsweite 15m Dauer-Bereitschaftsschaltung Deckenanbau LED 230VAC/22**
STLB-Bau 2025-04 059
Rettungszeichenleuchte DIN EN 1838 und DIN EN 60598-2-22 (VDE 0711-2-22) für zentrale Versorgung, Rettungszeichen DIN EN ISO 7010, DIN 4844-1 und DIN ISO 3864-1, als Scheibenleuchte mit Rahmen, Rettungszeichen 2-seitig, Erkennungsweite mind. 15 m, in Dauer-/Bereitschaftsschaltung, umschaltbar, Gehäuse aus Aluminium, Rettungszeichenträger aus Kunststoff, für Deckenanbau, Umgebungstemperatur 5 bis 35 Grad C, mit Leuchtmittel LED und Betriebsgerät, Bemessungsbetriebsspannung 230 V AC/220 V DC (+/- 20 %), einschl. Überwachungsbaustein mit adressierbarer Einzelerkennung, für Mischbetrieb, frei programmierbar für Dauer-, Bereitschafts- oder geschaltetes Dauerlicht, Arbeitshöhe des Montageortes bis 3,5 m über der Standfläche des hierfür erforderlichen Gerüstes, Gerüst wird beigestellt/ist vorh..
Menge: 10,000 St
Leistungsbereich: 059
DIN 276-81: 4500
DIN 276-1 2008-12: 400000000

**01.03.0030 Sicherheitsleuchte Deckeneinbau LED 230VAC/220VDC Überwachungsbaustein**
STLB-Bau 2024-04 059
Sicherheitsleuchte DIN EN 1838 und DIN EN 60598-2-22 (VDE 0711-2-22) für zentrale Versorgung, zur Beleuchtung von Flucht-/Rettungswegen, Mindest-Beleuchtungsstärke 1 lx,
Lichtpunkthöhe '3.5'
m,
Leuchtenabstand bei 2 m Flucht-/Rettungswegbreite '10.7'
m, Wartungsfaktor 0,8, für Deckeneinbau, Umgebungstemperatur 5 bis 35 Grad C, mit Leuchtmittel LED und Betriebsgerät, Bemessungsbetriebsspannung 230 V AC/220 V DC (+/- 20 %), einschl. Überwachungsbaustein mit adressierbarer Einzelerkennung, für Mischbetrieb, frei programmierbar für Dauer-, Bereitschafts- oder geschaltetes Dauerlicht, Arbeitshöhe des Montageortes bis 3,5 m über der Standfläche des hierfür erforderlichen Gerüstes.
Menge: 37,000 St
Leistungsbereich: 059
DIN 276-81: 4500
DIN 276-1 2008-12: 400000000

#### Untertitel 01.04 KNX

**01.04.0010 Busltg KNX-TP YCYM 2x2x0,8 oberhalb Zwischendecke**
STLB-Bau 2025-04 057
Busleitung, Bussystem KNX-TP, Mantelisolation bemessen für 4 kV Prüfspannung, YCYM 2 x 2 x 0,8, Cu-Zahl 21, oberhalb von Zwischendecken mit Befestigung gemäß bauaufsichtlicher Zulassung.
Menge: 9000,000 m
Leistungsbereich: 057
DIN 276-81: 4500
DIN 276-1 2008-12: 400000000

**01.04.0020 Tastsensor Grundmodul KNX-TP einfach Montage auf UP-Busankoppler**
STLB-Bau 2025-04 057
Tastsensor Grundmodul, Bussystem KNX-TP, einfach, mit einem Tastflächenpaar, zur Montage auf Unterputz-Busankoppler, mit je Tastfläche zuordenbaren Funktionen, Ein-/Ausschalten, Dimmen, mit je Tastflächenpaar wählbarer Funktion 2-Taster Dimmen mit Stopp-Telegramm, 2-Taster Sonnenschutzsteuerung, 8-bit Wert variabel senden, Prozentwert variabel senden, 1-bit Szenensteuerung, 8-bit Szenensteuerung, Zwangsführung, mit Annäherungssensor, mit über Parameter konfigurierbarer oder über Objekt beeinflußbarer Annäherungsfunktion.
Menge: 50,000 St
Leistungsbereich: 057
DIN 276-81: 4500
DIN 276-1 2008-12: 400000000

**01.04.0030 Tastsensor Grundmodul KNX-TP 2fach Montage auf UP-Busankoppler**
STLB-Bau 2025-04 057
Tastsensor Grundmodul, Bussystem KNX-TP, 2-fach, mit 2 Tastflächenpaaren, zur Montage auf Unterputz-Busankoppler, mit je Tastfläche zuordenbaren Funktionen, Ein-/Ausschalten, Dimmen, Jalousie, mit Ein-Taster-Steuerung für Dimmen, mit je Tastflächenpaar wählbarer Funktion 2-Taster Dimmen mit Stopp-Telegramm, 2-Taster Sonnenschutzsteuerung, 8-bit Wert variabel senden, Prozentwert variabel senden, 1-bit Szenensteuerung, 8-bit Szenensteuerung, Zwangsführung, mit Annäherungssensor, mit über Parameter konfigurierbarer oder über Objekt beeinflußbarer Annäherungsfunktion.
Menge: 12,000 St
Leistungsbereich: 057
DIN 276-81: 4500
DIN 276-1 2008-12: 400000000

**01.04.0040 Tastsensor Grundmodul KNX-TP 4fach Montage auf UP-Busankoppler**
STLB-Bau 2025-04 057
Tastsensor Grundmodul, Bussystem KNX-TP, 4-fach, mit 4 Tastflächenpaaren, zur Montage auf Unterputz-Busankoppler, mit je Tastfläche zuordenbaren Funktionen, Ein-/Ausschalten, Dimmen, Jalousie, mit je Tastflächenpaar wählbarer Funktion 2-Taster Dimmen mit Stopp-Telegramm, 2-Taster Sonnenschutzsteuerung, 8-bit Wert variabel senden, Prozentwert variabel senden, 1-bit Szenensteuerung, 8-bit Szenensteuerung, Zwangsführung, mit Annäherungssensor, mit über Parameter konfigurierbarer oder über Objekt beeinflußbarer Annäherungsfunktion.
Menge: 8,000 St
Leistungsbereich: 057
DIN 276-81: 4500
DIN 276-1 2008-12: 400000000

**01.04.0050 Wippe einfach Mittelstellung KNX-TP**
STLB-Bau 2025-04 057
Wippe, einfach, mit Mittelstellung, mit Symbolen I/O, mit Beschriftungsfeld, zur Montage auf Unterputz-Busankoppler mit integrierter Schaltelektronik, für Bussystem KNX-TP.
Menge: 50,000 St
Leistungsbereich: 057
DIN 276-81: 4500
DIN 276-1 2008-12: 400000000

**01.04.0060 Wippe 2fach Mittelstellung KNX-TP**
STLB-Bau 2025-04 057
Wippe, 2-fach, mit 2 Tastflächenpaaren, mit Mittelstellung, mit 2 x Symbolen I/O, mit Beschriftungsfeld, zur Montage auf Unterputz-Busankoppler mit integrierter Schaltelektronik, für Bussystem KNX-TP.
Menge: 12,000 St
Leistungsbereich: 057
DIN 276-81: 4500
DIN 276-1 2008-12: 400000000

**01.04.0070 Wippe 4fach Mittelstellung KNX-TP**
STLB-Bau 2025-04 057
Wippe, 4-fach, mit 4 Tastflächenpaaren, mit Mittelstellung, mit 2 x Symbolen I/O, mit Beschriftungsfeld, zur Montage auf Unterputz-Busankoppler mit integrierter Schaltelektronik, für Bussystem KNX-TP.
Menge: 8,000 St
Leistungsbereich: 057
DIN 276-81: 4500
DIN 276-1 2008-12: 400000000

**01.04.0080 Rahmen einfach Bedien-Anzeigegeräte ausgeschnitten KNX-TP**
STLB-Bau 2025-04 057
Rahmen, einfach, für Anzeige-/Bediengeräte, Rahmen ausgeschnitten, für Bussystem KNX-TP.
Menge: 70,000 St
Leistungsbereich: 057
DIN 276-81: 4500
DIN 276-1 2008-12: 400000000

**01.04.0090 KNX-TP Schnittstellen-Umsetzer DALI mit Sensoren**
STLB-Bau 2025-04 057
KNX-TP Schnittstellen-Umsetzer zu DALI, zum Anschluss von 64 DALI-Vorschaltgeräten, mit Sensoren, mit Aufteilung der 64 Vorschaltgeräte auf bis zu 16 Gruppen, die ausschließlich gemeinsam schalt- und dimmbar sind, mit einer Leuchtmittelausfallmeldung je Gruppe, mit 8-bit-Szenensteuerung für bis zu 16 Szenen, mit Testmöglichkeit der DALI-EVGs und DALI-Sensoren, mit 16 integrierten 2-Punkt-Reglern zur Helligkeitsregelung, über Bus-Software parametrierbar, welche DALI-Vorschaltgeräte welchem Kanal zugeordnet werden, LED als Betriebsanzeige, mit Taster zum definierten gemeinsamen Ein- bzw. Ausschalten aller über die DALI-Busleitung schaltbaren Leuchten, mit Spannungsversorgung der Elektronik und der DALI-Ausgänge über Netzgerät für 230 V AC, mit integriertem Busankoppler, mit Busanschluss über Busanschlussklemme, als Einbaugerät.
Menge: 24,000 St
Leistungsbereich: 057
DIN 276-81: 4500
DIN 276-1 2008-12: 400000000

**01.04.0100 Spannungsversorgung 160mA KNX-TP integr.Drossel 120-230VAC 220VDC**
STLB-Bau 2025-04 057
Spannungsversorgung, 160 mA, Ausgangsspannung 29 V DC als Schutzkleinspannung, Bussystem KNX-TP, mit integrierter Drossel, Bemessungsbetriebsspannung 120 bis 230 V AC und 220 V DC, Busanschluss über Busanschlussklemme und Kontaktsystem zur Datenschiene, mit Schalter zum Rücksetzen der an die Spannungsversorgung angeschlossenen Busteilnehmer, mit LEDs zur Betriebs-, Statusanzeige, als Reiheneinbaugerät, Maße DIN 43880, für Montage auf Tragschiene TH35 DIN EN 60715 (VDE 0660-520), Breite bis 4 TE.
Menge: 24,000 St
Leistungsbereich: 057
DIN 276-81: 4500
DIN 276-1 2008-12: 400000000

**01.04.0110 KNX-TP Schnittstellen-Umsetzer USB**
STLB-Bau 2025-04 057
KNX-TP Schnittstellen-Umsetzer zu USB, zum galvanisch getrennten Zugriff auf die Buslinie über die eingebaute USB-Buchse, zur Ankopplung eines PCs zur Adressierung, Parametrierung, Visualisierung, Protokollierung und Diagnose der Busteilnehmer, mit Spannungsversorgung über die USB-Schnittstelle, Übertragung in USB1.1-Geschwindigkeit (max. 12 Mbit/s), mit Übertragungsrate zwischen USB-Schnittstelle und Busankoppler von 9600 bit/s (19200 bit/s bei FT1.2), umschaltbar über PC, zur Montage auf Unterputz-Busankoppler.
Menge: 12,000 St
Leistungsbereich: 057
DIN 276-81: 4500
DIN 276-1 2008-12: 400000000

**01.04.0120 Schaltaktor KNX-TP 9fach 2A**
STLB-Bau 2025-04 057
Schaltaktor, Bussystem KNX-TP, 9-fach, mit einem potentialfreien Relaiskontakt je Ausgang, Bemessungsbetriebsspannung 230 V AC, Schaltstrom 2 A, cos phi 0,8, geeignet zum Schalten kapazitiver Lasten von 140 myF, mit Laststromerfassung und -überwachung auf Sollwert-Über-/-Unterschreitung, mit gleichzeitigem Schalten von 3 Ausgängen (3-phasiges Schalten), mit je Ausgang einstellbarer Kontaktart (Öffner/Schließer), mit Betriebs- und Statusanzeige und Handbetätigung je Kanal, mit Vorwahl, ob alle Kanäle gemeinsam und identisch parametriert werden oder ob jeder Kanal individuell parametrierbar ist, mit je Ausgang einstellbarem Zeitschalterbetrieb, mit je Ausgang einstellbarer Ein-/Ausschalt-Verzögerung, mit logischer Verknüpfung (UND/ODER) zweier Kommunikationsobjekte für einen Kanal, mit je Ausgang einstellbarem Schaltzustand bei Spannungsausfall und -wiederkehr, mit Objekt zur Statusmeldung je Ausgang, als Reiheneinbaugerät, Maße DIN 43880, für Montage auf Tragschiene TH35 DIN EN 60715 (VDE 0660-520), Breite bis 8 TE, mit integriertem Busankoppler und Busanschluss über Busanschlussklemme, Schutzart IP 2X DIN EN 60529 (VDE 0470-1).
Menge: 24,000 St
Leistungsbereich: 057
DIN 276-81: 4500
DIN 276-1 2008-12: 400000000

**01.04.0130 Linienkoppler KNX-TP Filtertabelle Datenaustausch-Steuerung Meldung Busspannungsausfall**
STLB-Bau 2023-04 057
Linienkoppler, zum Datenaustausch zwischen 2 Buslinien über bis zu 64 Byte umfassende Telegramme, Bussystem KNX-TP, als Linienkoppler, Bereichskoppler oder Linienverstärker (Repeater), mit galvanischer Trennung der beiden Buslinien, mit 3 LEDs zur Anzeige der Betriebsbereitschaft sowie eines Telegramm-Empfangs pro Linie, mit ladbarer Filtertabelle zur Steuerung des Datenaustausches zwischen den beiden Buslinien, mit Erkennen und Melden von Busspannungsausfall auf der untergeordneten Linie an die übergeordnete, als Reiheneinbaugerät, Maße DIN 43880, für Montage auf Tragschiene TH35 DIN EN 60715 (VDE 0660-520), Breite bis 2 TE, mit integriertem Busankoppler, Anschluss zur Linie und zur Hauptlinie jeweils über Busklemme.
Menge: 5,000 St
Leistungsbereich: 057
DIN 276-81: 4500
DIN 276-1 2008-12: 400000000

**01.04.0140 Logikbaustein KNX-TP**
STLB-Bau 2023-04 057
Logikbaustein, mit Funktion je nach Applikationsprogramm: logische UND-/ODER-Verknüpfungen mit bis zu 8 Eingängen, 4 Inverter, Telegrammverteilung/-vervielfachung, Raumteilerfunktion bei Räumen mit flexibler Trennwand, Zwangsführung von 4 Kanälen, Bussystem KNX-TP, mit integriertem Busankoppler und Busanschluss über Kontaktsystem zur Datenschiene, Bemessungsbetriebsspannung: Busspannung, als Reiheneinbaugerät, Maße DIN 43880, für Montage auf Tragschiene TH35 DIN EN 60715 (VDE 0660-520), Schutzart IP 2X DIN EN 60529 (VDE 0470-1).
Menge: 12,000 St
Leistungsbereich: 057
DIN 276-81: 4500
DIN 276-1 2008-12: 400000000

**01.04.0150 Busankoppler KNX-TP BCU 1.x Einbautiefe 19mm**
STLB-Bau 2023-04 057
Busankoppler, Bussystem KNX-TP, für Geräte auf Basis BCU 1.x, Einbautiefe 19 mm, Bemessungsbetriebsspannung: Busspannung, als Unterputzgerät zum Einbau in Gerätedose.
Menge: 9,000 St
Leistungsbereich: 057
DIN 276-81: 4500
DIN 276-1 2008-12: 400000000

*Hinweis: Inbetriebnahme*

**01.04.0160 Inbetriebnahme**
Gemeinsame Inbetriebnahme und Funktionstest mit
dem zukünftigen Nutzer
Menge: 1,000 St
DIN 276-81: 4500
DIN 276-1 2008-12: 400000000

#### Untertitel 01.05 Abnahmen/Revision

*Hinweis: Die nachfolgenden Arbeiten*
Die nachfolgenden Arbeiten sind von Fachpersonal oder Fachfirmen auszuführen. Eine Beeinträchtigung des Geschäftswesenes des Koster Emmauses ist zu unterbinden. Die Arbeitsbereiche sind entsprechend mit geeigneten Mitteln wie Flatterband abzuspannen und entsprechend nach der Arbeit zu säubern. Bei Nichtbeachtung erfolgt die Räumung der Baustelle auf Kosten des AN.
V.g. ist in die nachfolgenden Positionen einzukalkulieren und wird nicht gesondert vergütet.

Zur Kalkulation wird eine Ortsbesichtigung empfohlen. Nachforderungen jegwelcher Art werden ausgeschlossen.

Bei Bohrungen, in bewohnten Bereichen/ Fluren, sind diese mittels Staubabsaugungen durchzuführen.

**01.05.0010 Revisionsunterlagen**
Revisionsunterlagen
wie nachstehend beschrieben:

- Fachunternehmerbescheinigung
- Bescheinigung der mängelfreien Errichtung und
Beachtung der UVV, GUV, BGV A8
- Bestandspläne (Darstellung) der ausgeführten Anlage
in den Bauplänen (Zeichnungen werden als Datei zur
Verfügung gestellt)
- Prüfprotokolle über die im Rahmen der Inbetriebnahme
durchgeführten Erdungs-, und Isolationsmessungen
- Verteilungs-, und Netzpläne
- Ensorgungsnachweise
- ggfs. Qualifikations-, und Installationsnachweis der
Brandschutz- kanäle/ Abkofferungen und Schottungen
- Betriebs und Anlagenbeschreibungen aller Zentralen,
die geliefert wurden
- Subunternehmerliste
- Leuchten und Leuchtmittelliste
- Fabrikats-, Typenlisten aller verbauten Einbauten
- Errichterbescheinigungen
- Strangschematas
- Funktionsbeschreibungen & Einweisungsprotokolle der
Anlagenteile

Sämtliche Revisionsunterlagen sind in 2-facher
Ausfertigung, Zeichnungen farbig angelegt, sowie
1 Satz der Zeichnungen auf Datenträger (DWG-, DXF-, und
PDF, teilweise DOC-Format) zu liefern bzw. vorzulegen.
Die Abgabe hat in getrennten Ordern zu erfolgen (Ordnermenge nach Erforderniss).
Vor Vervielfältigung, ist ein Satz der Revisionsunterlagen zur Prüfung 1 Woche vor Endabnahme vorzulegen.
Menge: 1,000 St
DIN 276-81: 4500
DIN 276-1 2008-12: 400000000

**01.05.0020 Personalgestellung Abnahme**
Personalgestellung(en)
für die Durchführung der Sachverständigenprüfung gem.
PrüfVO vor der ersten Inbetriebnahme und
Bereitstellung der für die Abnahme notwendigen
Unterlagen.
(Der Sachverständige wird vom AG bestellt. Der AG
übernimmt auch die Kosten für die Erstprüfung).
Sollte es aufgrund von Mängeln zu einer Nachprüfung
kommen, so trägt die Kosten für die Nachprüfung der AN.
Menge: 1,000 psch
DIN 276-81: 4500
DIN 276-1 2008-12: 400000000

#### Untertitel 01.06 Demontagearbeiten

*Hinweis: Demontagearbeiten*
Zum Umfang der nachfolgend naher beschriebenen Demontagearbeiten gehört auch der komplette Abtransport sowie die fachgerechte Entsorgung der demontiertenAnlagenteile. Evtl. erforderliche Zwischenlagerungen von demontierten Technikinstallationen müssen in Absprache mit dem Bauherrn bzw. dessen Vertreter erfolgen.

Es wird empfohlen zur Kalkulation der Arbeiten, die diesem Titel aufgeführt sind, eine Ortsbesichtigung durchzuführen.Nachforderungen jeglicher Art werden ausgeschlossen.

*Hinweis: Allgemeine Beschreibung - Demontage*
Der Abtransport des Schutts erfolgt über Container.
Geeignete Schutzmaßnahmen für sämtliche in Anspruch genommen Flächen außerhalb des Gebäudes sind durch den Bieter durchzuführen und in die entsprechenden Positionen einzukalkulieren.

Vorzufinden sind Installationsarten aus allen Bereichen
wie:

- UP- Installation (UP)
- Verlegung auf Kabelbühnen/Trassen, in abgehangenen
Decken
- Einbau- Langfeldleuchten, Funktionsleuchten,
- Aufbau- Langfeldleuchten, Funktionsleuchten,
- Starter, Kondensatoren, Leuchtmittel für o.g. Leuchten

Das bei der Demontage anfallende Material kann nicht zwischengelagert werden sondern muss direkt in bereitstehende Abfallcontainer entsorgt werden.

In die Einheitspreise der Demontage sind einzureichen:
- evtl. notwendige Stemmarbeiten zur restlosen Demontage von Betriebsmitteln oder sonstigen Montagematerials
die tägliche Reinigung der Arbeitsbereiche

Die Demontagearbeiten werden nur in Absprache und schriftlicher Freigabe durch die Bauleitung zur Demontage freigegeben.

Kosten für die Beseitigung von Schäden an den Installationen die von den Demontagearbeiten ausgeschlossen sind und deren Folgen darauf zurückzuführen sind, dass ohne schriftliche
Freigabe Demontagearbeiten durchgeführt wurden, trägt der AN.
Der Bieter bestätigt mit Abgabe des Angebotes,
dass er eine Ortsbegehung vorgenommen hat.
Nachforderungen aufgrund von Unkenntnis der Örtlichkeiten werden ausgeschlossen.

Termine zur Ortsbesichtigung sind mit dem Bauherren abzustimmen.

Wichtiger Hinweise:
Wir weisen darauf hin, das vor Beginn der Demontage aller Elektrotechnischen Anlagen eine Sondierung der Anlagen zu erfolgen hat.
Die zu demontierenden Anlagen sind im Vorfeld durch eine Elektrotechnische Fachfirma, zu prüfen und notwendige Anlagenteile, wie zB. Sumpf.- oder Hebepumpen usw., weiter mit Spannung zu versorgen.

Die dann zu demontierenden Anlagen sind freizuschalten und schriftlich zu dokumentieren und vor Ort zu kennzeichnen.

Die Zuleitungen und Leerrohre an den Verteilungen sind soweit abzuschneiden das eine ausreichende Putzüberdeckung aufgebracht werden kann. Gleiches gilt für Leitungen und Leerrohre an Schalter, Steckdosen und sonstige Betriebsmittel.

Die Leerrohre in den Fertigbetonteilen sollen erhalten bleiben und wenn möglich weiter verwendet werden.

Im gesamten Gebäude verlaufen sichtbar verlegte und gekennzeichnete Kabel und Leitungen für die provisorische Versorgung verschiedener Anlagen. Diese Leitungsanlagen sind besonders sensibel und dürfen werde demontiert noch beschädigt werden.

Kosten für die Beseitigung von Schäden an den Leitungsanlagen deren Folgen auf unsachgemäße Demontagearbeiten zurückzuführen sind, trägt der AN.

Gesetzliche Bestimmungen / Genehmigungen

Bei der Durchführung der Arbeiten sind insbesondere die nachfolgenden gesetzlichen Bestimmungen und technischen Richtlinien bzw. Regeln der Technik in der jeweils gültigen Fassung zu berücksichtigen:

- Für jede auf dem Sanierungsgelände durchzuführende Arbeit / Leistung ist eine Gefährdungsanalyse zu erstellen. Hier sind alle Arbeitsabläufe in Hinblick auf Gesundheitsschutz und Unfallrisiken zu bewerten und entsprechende Schutzmaßnahmen aufzuzeigen. Die Gefährdungsanalyse ist vor Aufnahme der Arbeiten der Fachbauleitung des AG zu übergeben. Die Mitarbeiter sind vom AN hinsichtlich der Gefährdungen bei der Durchführung der Arbeiten zu unterweisen. Der AN hat die erfolgte Unterweisung durch Vorlage eines von den Beschäftigten und ggf. auch von eingesetzten Subunternehmern gegengezeichneten Protokolls zu dokumentieren.
- Unfallverhütungsvorschriften der Berufsgenossenschaften
- Verordnung über Anlagen zum Lagern, Abfüllen und Umschlagen wassergefährdender Stoffe (VAWS)
- Technische Regeln für Gefahrstoffe, insbesondere zum Umgang mit potenziell asbesthaltigen mineralischen Rohstoffen und daraus hergestellten Zubereitungen und Erzeugnissen (TRGS 517), Umgang mit asbesthaltigen Baustoffen (TRGS 519), Umgang mit Mineralfasern (TRGS 521), Arbeiten im kontaminierten Bereich (TRGS 524, BGR 128 / DGUV 101-004)
- Richtlinie für die Bewertung und Sanierung PCB-belasteter Baustoffe und Bauteile in Gebäuden (PCB-Richtlinie NRW)
- Arbeitsschutzgesetz mit untergesetzlichen Regelungen (u.a. Baustellenverordnung und Arbeitsstättenrichtlinien)
- Kreislaufwirtschaftsgesetz mit untergesetzlichen Regelungen (u.a. Abfallverzeichnisverordnung und Deponieverordnung)
- Abfallsatzung der Kommune bzw. des Kreises
- Bundes-Immissionsschutzgesetz mit untergesetzlichen Regelungen (u.a. TA Lärm)
- Chemikaliengesetz mit untergesetzlichen Regelungen (u.a. Gefahrstoffverordnung).

Arbeitsschutz

Der "allgemeine" Arbeitsschutz, nach allen geltenden Richtlinien und Unfallverhütungsvorschriften, ist Sache des AN und wird nicht gesondert vergütet. Alle eingesetzten Arbeitskräfte sind daher mit der erforderlichen persönlichen Schutzausrüstung (z.B. Helm, Schutzbrille, Schutzhandschuhe, Sicherheitsschuhe) auszustatten und haben diese entsprechend der Gefährdungsbeurteilung zu tragen.

Einzurechnen in die Leistungspositionen ist ferner der erforderliche Bedarf an zusätzlichen Pausenzeiten bei Arbeitserschwernissen wie Arbeiten unter Maske etc.

**01.06.0010 Ein-oder Anbauleuchte bis 2 x 58W/80W**
bis 2x 58W/80W (T5/T8)
abklemmen, demontieren und einschließlich Leuchtmittel und Kondensator fachgerecht
entsorgen.
Menge: 660,000 St
DIN 276-81: 4500
DIN 276-1 2008-12: 400000000

**01.06.0020 Ein- oder Anbauleuchte bis 4 x18W**
bis 4x18W W
abklemmen, demontieren und einschließlich Leuchtmittel und Kondensator fachgerecht
entsorgen.

oder TCL energiesparlampe
Menge: 125,000 St
DIN 276-81: 4500
DIN 276-1 2008-12: 400000000

**01.06.0030 Ein oder Anbauleuchte rund bis D=0,60m**
abklemmen, demontieren und einschließlich Leuchtmittel und Kondensator fachgerecht
entsorgen.
Menge: 80,000 St
DIN 276-81: 4500
DIN 276-1 2008-12: 400000000

**01.06.0040 Präsenzmelder Anbau/Einbau**
abklemmen, demontieren und fachgerecht entsorgen.
Menge: 96,000 St
DIN 276-81: 4500
DIN 276-1 2008-12: 400000000

**01.06.0050 Sicherheitsbeleuchung**
abklemmen, demontieren und fachgerecht entsorgen.
Menge: 205,000 St
DIN 276-81: 4500
DIN 276-1 2008-12: 400000000
